# Simplonstraße 53, 53A / Holteistraße 2, 10245 Berlin
Angebotsaufforderung (GAEB DA XML 3.3, DA83)
Projekt: SIM1
Beschreibung:
SIM1 - Simplonstraße 53, 53A / Holteistraße 2, 10245 Berlin
Neubau Wohngebäude
Währung: EUR
Vergabeart: Freihändige Vergabe
Abgabeort: Covivio Immobilien GmbH Lietzenburger Str. 90 10719 Berlin F
Ausführungsbeginn: 07.07.2025
Ausführungsende: 06.10.2025
Sicherheit Vertragserfüllung %: 0,00
Sicherheit Gewährleistung %: 0,00
Auftraggeber: Covivio Wohnen GmbH, c/o Covivio Immobilien GmbH, Lietzenburger Str. 90, 10719 Berlin, Ansprechpartner Herr Quenzel, E-Mail stefan.quenzel@covivio.immo
Ausführungsort: Sim1, Simplonstraße 53, 53A / Holteistraße 2, 10245 Berlin
Erstellt mit: 5 250312.1, NOVA AVA, 14.03.2025

## LEISTUNGSÜBERSICHT
LEISTUNGSÜBERSICHT

| BT 1.3 |  |  |
| --- | --- | --- |
| Schlosser (Innen) |  |  |
|  | TRH-Stahlgeländer Innen: | 32 m |
|  | TRH-Edelstahlhandläufe: | 180 m |
|  | Fahrradbügel: | 16 Stk |
| Schlosser (Außen) |  |  |
|  | Balkongeländer | 44 m |
|  | Terrassengeländer: | 50 m |
|  | Geländer an Stahlbetonbrüstung: | 30 m |
|  | Terrassentrennwände: | 5 Stk. |

## ALLGEMEINE PROJEKTBESCHREIBUNG
Grundstück:  Simplonstraße 53, 53a,
  Holteistraße 2, 3, 4, 5,
  Sonntagstr. 23, 23A, 23B, 24
  10245 Berlin / Kreuzberg-Friedrichshain
  Gemarkung Friedrichshain Flurstück 155

Das ca. 4.218 m² große Flurstück 155 bildet mit der Holteistraße den westlichen Abschluss des Gründerzeitblocks zwischen der Simplonstraße und der Sonntagstraße. Der östliche Abschluss dieses Blocks wird durch die die Lenbachstraße am Annemirl-Bauer-Platz am S-Bahnhof Ostkreuz gebildet.
Von dort aus plant die BVG in den nächsten Jahren eine Straßenbahnlinie durch die Sonntagstraße zur errichten. Diese wird dann hinter dem o.g. Flurstücke rechts in die Holteistraße abbiegen. Die jetzige, 10,40m tiefe, Blockrandbebauung wurde in den Jahren 1956-1957 als verputzter Typenwohnungsbau in Ziegelbauweise errichtet.

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Son. 23A:  BT 1.2
Son. 23B: BT 1.1
Son. 23:  BT 1.3

Neubauplanungen:
Kennzahlen:
WE NEU Hofgebäude  Sim1.1+1.2  + 34
WE NEU Eckgebäude  Sim1.3  + 11
Wfl. NEU Son 23A  BT 1.1  ca. 790 m²
Wfl. NEU Son 23B  BT 1.2  ca. 720 m²
Wfl NEU Son 23  BT 1.3  ca. 910 m²
Gewerbe Son 23  BT 1.3  ca. 80 m²
Bruttogrundflächen BGF  SIM 1  ca. 4.460 m²
Bruttorauminhalt BRI  SIM 1  ca.13.990 m²

Der Innenhof wird auf der südöstlichen Grundstücksgrenze von 3 gründerzeitlichen Brandwänden begrenzt. Deren Geometrie und Traufhöhe aufnehmend sind dort zwei fünfgeschossige Kopfbauten geplant, welche zusätzlich ein Staffelgeschoss mit je zwei
Wohnungen erhalten sollen. Insgesamt sind jeweils 17 Wohnungen pro Hofhaus geplant. Diese Neubauten ragen punktuell ca. 10,50 m in den an dieser Stelle ca. 28 m breiten Innenhof hinein.

Sonstiges:
Die vorgesehenen Bauleistungen werden entsprechend der derzeit geltenden öffentlich-rechtlichen Vorschriften, der dort geforderten bautechnischen Nachweise und nach den allgemein anerkannten Regeln der Baukunst und der Technik ausgeführt. Die Anforderungen des Brandschutzes sind einzuhalten. Die Erschließung des Grundstückes an das vollständig ausgebaute öffentliche Straßenland im Sinne des Baugesetzbuches und des Erschließungsbeitragsgesetzes ist gesichert. Die Dimensionierung sämtlicher Medien werden mit den Versorgungsträgern entsprechend des heutigen Standards abgestimmt und eingerichtet.

## ALLGEMEINE TECHNISCHE VORBEMERKUNGEN METALLBAU
Der sachliche Geltungsbereich ergibt sich ebenso wie die technische Ausführung aus den ATV:
DIN 18 360 Metallbauarbeiten und den anerkannten Regeln der Technik.

Ergänzend sind u.a. folgende ATV / DIN zu berücksichtigen:
DIN 18 299  Allgemeine Regelungen für Bauarbeiten jeder Art
DIN 18 040  Barrierefreies Bauen
DIN 18 335  Stahlbauarbeiten
DIN 18 363  Maler- und Lackierarbeiten-Beschichtungen
DIN 18 364  Korrosionsschutzarbeiten an Stahlbauten
DIN 1055-2  Einwirkungen auf Tragwerke
DIN EN ISO12944  Beschichtungsstoffe- Korrosionsschutz von Stahlbauten durch Beschichtungssysteme
DIN EN ISO 8501 Vorbereitung von Stahloberflächen vor dem Auftragen von Beschichtungsstoffen

Merkblatt 405: Korrosionsschutz von Stahlkonstruktionen durch Beschichtungssysteme, Herausgeber: Stahl-Informations-Zentrum
Merkblatt 822: Die Verarbeitung von Edelstahl Rostfrei, Herausgeber: Informationsstelle Edelstahl Rostfrei
Merkblatt 823: Schweißen von Edelstahl Rostfrei, Herausgeber: Informationsstelle Edelstahl Rostfrei

Weiterhin gelten sämtliche europäischen und nationalen Vorschriften, Merkblätter, Stoff- und Prüfnormen usw. jeweils in ihrer aktuellen Fassung sowie die Herstellerverarbeitungsangaben, Zulassungen und Empfehlungen der jeweiligen Fachverbände.

## ZUSÄTZLICHE TECHNISCHE VORBEMERKUNGEN METALLBAU
01  Allgemeines
01.01 Baustelleneinrichtung
Anschlüsse für Wasser und Energie werden durch den AG in erforderlichem Maß auf dem Baufeld zur Verfügung gestellt. Die Kosten hierfür werden über einen in der Auftragsverhandlung festzulegenden Prozentsatz von der Schlussrechnungssumme in Abzug gebracht. Die Verteilung der Medien vom Übergabepunkt (z. B. Baustromverteiler des AG) bis zum Arbeitsplatz ist Sache des AN.
WC-Einrichtungen werden zur Verfügung gestellt, Abrechnung analog obigem Absatz. Tagesunterkünfte und Magazincontainer können durch den AG gegen eine im Verhandlungsgespräch noch zu vereinbarende Monatspauschale zur Verfügung gestellt werden.
Für vom AN selbst vorgesehene Lagerflächen u. ä. besteht generelle Abstimmungspflicht mit dem AG. Der AN kann ggf. aus Platzgründen keine eigenen Tagesunterkünfte, Magazincontainer, etc. aufstellen. Parkmöglichkeiten stehen auf dem Baufeld nur begrenzt zur Verfügung.
Durch die örtliche Bauleitung werden eine Baustellenordnung und der SiGe-Plan an den AN übergeben.

01.02  Angaben zur Ausführung
Die Baustelle ist vor Angebotsabgabe, spätestens jedoch vor Auftragsverhandlung durch den Bieter zu besichtigen. Alle sich aus den Örtlichkeiten ergebenden Aufwendungen sind einzukalkulieren.
Bei der Abwicklung der vertraglichen Leistungen hat der AN nur Personal einzusetzen, das vorher mit den notwendigen Sicherheitsbestimmungen, wie Unfallverhütungsvorschriften etc. vertraut gemacht wurde. Die Sicherheitsbestimmungen sind bei der Durchführung der Arbeiten einzuhalten. Baustellenführungspersonal, Vorarbeiter, etc. müssen der deutschen Sprache in Wort und Schrift mächtig sein! Vor Arbeitsbeginn ist dem AG das verantwortliche Führungspersonal und alle am Bau Beteiligten schriftlich zu benennen.
Der Einheitspreis des Angebotes ist maßgebend. Das gilt auch dann, wenn das Produkt aus Mengen und Einheitspreis fehlerhaft ist (z. B. auf Grund von Rechen- oder Eingabefehler). Sämtliche Einheitspreise sind Nettopreise. Die Mehrwertsteuer ist gesondert auszuweisen.

01.03  Neben- und Besondere Leistungen
Mit den Einheitspreisen abgegolten sind, wenn nachstehend nicht gesondert aufgeführt, das Einrichten, Vorhalten und Räumen der Baustelle incl. An- und Abfuhr aller für die Arbeiten erforderlichen Maschinen und Geräte, sowie alle Nebenleistungen und besonderen Leistungen, die zur restlosen Fertigstellung der Arbeiten notwendig sind.

01.04 Termine
Die mit der örtlichen Bauleitung abgesprochenen Zwischen- und Endtermine sind Vertragstermine und unbedingt einzuhalten. Sollten zur Einhaltung der vereinbarten Termine Überstunden erforderlich werden, erfolgt hierfür keine zusätzliche Vergütung.

01.05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

01.06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

01.07 Verwendbarkeitsnachweis
Sämtliche zur Verwendung kommende Produkte sind im Rahmen des Verwendbarkeitsnachweis per Prüfungszeugnis, Zeichnung, technischem Datenblatt des Herstellers usw. technisch zu bemustern. Alle Abweichungen von den ausgeschriebenen Produkten sind vom Bauherrn bzw. seinen Beauftragten zu genehmigen. Die Gleichwertigkeit ist vom AN nachzuweisen. Auch gestalterische Kriterien sind in die Gleichwertigkeitsbetrachtung mit einbezogen.

01.08 Mitwirkungspflicht Baukoordination
Der AN hat seine Arbeiten mit den sonstigen auf der Baustelle tätigen Unternehmen in Abstimmung mit dem AG so zu koordinieren, dass ein reibungsloser Ablauf der Arbeiten gewährleistet ist.

01.09 Sauberkeit Arbeitsplatz
Der Arbeitsplatz ist täglich sauber (besenrein) zu verlassen. Sollte der AN dieser Verpflichtung nicht nachkommen, ist der AG berechtigt, ohne weitere Vorankündigung die Beräumung / Säuberung der Arbeitsplätze durch Dritte zu veranlassen. Die daraus entstehenden Kosten trägt der AN.

02 Ausführung und Konstruktion
02.01 Allgemeine Hinweise zur Ausführung und Konstruktion
Der AN überprüft eigenverantwortlich am Bau die in den Zeichnungen angegebenen Maße und klärt Unstimmigkeiten vor Arbeitsausführung mit dem AG ab.
Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.
Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.
Dehnungs- und Montagestöße sind in ausreichender Zahl einzuplanen. Sie sind so zu gestalten, dass eine geräuschlose und ungehinderte Bewegung der Elemente untereinander und gegen den Baukörper gewährleistet ist.
Bei dem Zusammenbau unterschiedlicher Metalle muss sichergestellt sein, dass keine Kontaktkorrosion auftritt.
Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

Es sind keine freie Enden von Handläufen und Geländern in Flucht- und Rettungswegen von Gebäuden mit größerer Nutzeranzahl zulässig.

Für jegliche Beschichtungs-, Maler- und Lackierarbeiten sind Probeflächen auszuführen. Diese sind nach angemessener Standzeit auf Ihre Haftfähigkeit und Ihre Untergrundverträglichkeit zu prüfen.

02.02 Geländer und Umwehrungen
Geländer sind so zu bemessen, dass sie die auftretenden Belastungen ohne sichtbare Verformungen aufnehmen. Die Prüfung hat entsprechend ETB mit weichem und hartem Stoß zu erfolgen. Des weiteren sind Längsstöße und Schiebennähe bei thermischer Belastung zu bemessen. Der AN führt den entsprechenden prüffähigen statischen Nachweis.
Der AN ist für die Bemessung aller Bauteile, Verbindungen und Befestigungsmittel allein verantwortlich. Werden vom AG Dimensionierungen genannt, so sind diese als gestalterischer Vorschlag zu verstehen und durch den AN prüffähig nachzuweisen.
Sofern die Berechnungen des AN andere Dimensionierungen ergeben, als die Gestaltungsvorschläge des AG vorsehen, so ist der AG rechtzeitig vor Arbeitsausführung hierüber schriftlich in Kenntnis zu setzen.

02.03 Befestigung
Die Verankerung am Bau muss die temperaturbedingte Verformung spannungsfrei aufnehmen können.
Zur Verankerung der Stahlkonstruktion in dafür vorgesehene Bauelemente sind nur Dübel mit bauaufsichtlicher Zulassung zu verwenden.
Die eingesetzten Dübel zur Befestigung müssen auf den Untergrund abgestimmt sein; ihre Spreizkräfte dürfen keine zu großen inneren Spannungen erzeugen. Bei nicht ausreichend festem Untergrund sind Injektionsanker zu verwenden. Das Einschlagen von Schrauben in Standarddübel ist nicht zulässig. Fehlbohrungen sind mindestens im Abstand entsprechend der Tiefe des Bohrloches bzw. des fünffachen Dübelaußendurchmessers zu korrigieren.
Befestigungen von schweren Bauteilen auf Wärmedämm-Verbundsystemen dürfen nur mit wärmedämmenden und druckfesten Stützkörpern, Konsolen oder sonstigen für den Zweck geeigneten Bauteilen ausgeführt werden.
Anschweißplatten sind rechtzeitig vom Auftragnehmer zum bauseitigen Einbau in Stahlbetonbauteile zu liefern.
Bei den Befestigungen müssen brandschutztechnische Anforderungen berücksichtigt werden.

02.04 Statik
Eine prüffähige statische Berechnung aller Konstruktionen / Verankerungen ist rechtzeitig vor Ausführungsbeginn beim Prüfingenieur einzureichen.
Grundsätzlich dürfen nur bauaufsichtlich zugelassene Befestigungs- und Verbindungsmittel aus dem System eines Herstellers verwendet werden, dabei sind die entsprechenden Zulassungen und Einbauvorschriften zu beachten.
Soweit der AN nicht bauaufsichtlich zugelassene Systeme verwendet, sind von ihm zu eigenen Lasten die erforderlichen Zustimmungen im Einzelfall termingerecht zu erbringen.

02.5 Konstruktions- und Werkstattpläne
Vom AN erstellten Unterlagen müssen dem Tragwerksplaner, Architekten und Prüfingenieur zur Prüfung und Freigabe vorgelegt werden, vor Genehmigung dürfen die Werkstatt- bzw. Montagearbeiten nicht begonnen werden.
Es sind nur Bauausführungen auf Basis der vom AG freigegebenen Pläne zugelassen.
Eine freigegebene Planung entbindet den Auftragnehmer aber nicht von seiner eigenen Prüfungs- und Hinweispflicht und von seiner Planungsverantwortung. Diese bleiben unberührt.

## 3291 Metallbau- und Schlosserarbeiten BT 1.3
Datum: 17.10.2023

### Los 1 Metallbau- und Schlosserarbeiten BT 1.3 - INNEN und AUSSEN

#### Titel 1.1 Werkplanung, Erstellung statischer Unterlagen

**1.1.10 Werk- und Montgeplanung und Statik**
*** Pauschalposition
Werk- und Montageplanung und Statik für alle nachfolgend
beschriebenen Leistungen. Dem Auftragnehmer werden nach
Auftragserteilung Übersichtszeichnungen übergeben.
Die weitere technische Bearbeitung, d. h. Erstellen einer Ausführungsstatik
sowie Erstellung von Konstruktions- und Detailplänen nach örtlichem Aufmaß
für alle in der Leistungsbeschreibung aufgeführten Anlagen
erfolgt durch den Auftragnehmer:
- Abstimmung der Details mit dem AG bzw. mit dem Architekten rechtzeitig vor Fertigungsbeginn
- Vorlage von Original-Muster der Konstruktionen sind mit dieser Position komplett anzubieten.
Die mit dem Architekten abgestimmten Konstruktionspläne und
Muster sind vor Fertigungsbeginn bzw. vor Materialbestellung dem
AG zu liefern.
Menge: 1,000 Psch

#### Titel 1.2 Innengeländer für Treppenhaus

**1.2.10 Treppengeländer, Stabgeländer mit Handlauf, grundiert, h=1,09 m**
*** Bezugsbeschreibung
Lieferung und Montage von Treppengeländern als Stabgeländer mit
senkrechten Füllstäben und Edelstahlhandlauf, waagerecht und geneigt.

bestehend aus:

| Tragstab: | 50/15mm (Flachstahl) |
| --- | --- |
|  | Regelabstand; ca. 860 mm |
| Ober- / Untergurt: | 50/8 mm (Flachstahl) |
| Füllstab: | 40/8mm (Flachstahl) |
|  | Abstand: <=120 mm |
| Geländerhöhe: | 1,09 m |
| Oberflächen: | grundiert, für bauseitige Lackierung |
| Handlauf: | Edelstahlrohr V2A, D= 42 mm, matt geschliffen |
|  | Befestigungshöhe: 0,85 m OKFF |
|  | Seitliche Befestigung am Geländer / (Geländerpfosten angeschweißt, gem. Detail) |
| Abstand der / Handlaufkonsolen: | gemäß statisch-konstruktiven Anforderungen |

Die Befestigung des Geländers an den Hauptpodesten und Treppenläufen erfolgt einschließlich der Anbringung druckfester
Abstands- und Ausgleichsplatten (d =  ca. 10 mm) zwischen
 den Befestigungsplatten mittels eines Stahlblechs mit folgenden Eigenschaften:

Siehe folgende Plananlage:
-240620_SIM1_01_AR_5_DT_BT1.3_--_9823_A_F_Treppengrundrisse_Treppengeländer

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
Einbauort: BT 1.3 / Treppenhaus, EG - 6.OG

Hinweis:
Handlauf der Treppengeländer wird an den außenliegenden Handlauf
angeschlossen. Dies ist statisch und konstruktiv zu berücksichtigen.
Menge: 32,000 m

**1.2.20 ZUL Treppengeländer Eckausbildungen / Kröpfungen**
Eckausbildungen, Kröpfungen und Verzüge an
zuvor beschriebenem Stahlgeländer mit Handlauf,
als Zulage.

Einbauort: BT 1.3 / Treppenhaus, EG - 6.OG
Menge: 15,000 Stk

**1.2.30 Treppengeländer, Stabgeländer ohne Handlauf, grundiert, h=1,09 m**
*** wie Position 1.2.10
ohne Edelstahl-Handlauf

Siehe folgende Plananlage:
-240620_SIM1_01_AR_5_DT_BT1.3_--_9823_A_F_Treppengrundrisse_Treppengeländer

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Treppengelände im 6.OG

Einbauort: BT 1.3 / Treppenhaus, 6.OG
Menge: 1,000 m

**1.2.40 1. Handlauf, Edelstahl, Rundstahl, V2A, d=42 mm, außenliegend**
*** Bezugsbeschreibung
Lieferung und Montage von Edelstahlhandläufen mitWandhalterungen gemäß den Anforderungen derBarrierefreiheit (DIN 18040-1). Befestigung anWandflächen mittels Konsolen, Abdeckrosetten,runden Kopfplatten aus Edelstahl; alle Befestigungs-und Verbindungsmittel sind in dieser Position enthalten.

bestehend aus:

| Edelstahlrohr: | 42 mm |
| --- | --- |
| Material: | Edelstahl V2A, matt geschliffen |
| Wandhalter: | 90° Rundstahlwinkel, V4A; D=12 mm, auf runder Anschraubplatte. |
| Befestigungsgrund: | Stahlbeton, geputzt |
| Befestigungshöhe: | 0,85 m OKFF |

Siehe folgende Plananlage:
-240620_SIM1_01_AR_5_DT_BT1.3_--_9822_A_F_Treppenläufe
-240620_SIM1_01_AR_5_DT_BT1.3_--_9823_A_F_Treppengrundrisse_Treppengeländer

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
Einbauort: BT 1.3 / Treppenhaus, UG - 6.OG
Menge: 85,000 m

**1.2.50 2. Handlauf, Edelstahl, Rundstahl, V2A, d=42 mm, innenliegend**
*** wie Position 1.2.40
als innenliegender Handlauf

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
Einbauort: BT 1.3 / Treppenhaus, UG - 6.OG
Menge: 64,000 m

**1.2.60 ZUL Stahlhandlauf: Eckausbildungen / Kröpfungen / Endstücke**
Eckausbildungen, Kröpfungen, Verzüge und Endstücke
an zuvor beschriebenem innenliegenden Stahlhandlauf, als Zulage.

Einbauort: BT 1.3 / Treppenhaus, UG - 6.OG
Menge: 110,000 Stk

#### Titel 1.3 Balkon- und Terrassengeländer

**1.3.10 Balkongeländer, Stabgeländer, feuerverzinkt, h=1,12 m (1.OG u. 2.OG)**
*** Bezugsbeschreibung
Lieferung und Montage von Balkongeländer als Stabgeländer mit
senkrechten Füllstäben, inkl. erforderlichen Befestigungsmaterialien,
bestehend aus:

| Geländerhöhe: | ca. 1120 mm |
| --- | --- |
| Tragstab: | 50/15mm (Flachstahl) |
|  | Abstand max. 1200 mm |
| Ober- / Untergurt: | 50/8 mm (Flachstahl) |
| Füllstab: | 40/8mm (Flachstahl) |
| Oberkante Geländer: | 920 mm ü.OKFF |
| Oberflächen: | feuerverzinkt |
| Befestigung: | Flachstahlplatte ca.120 x 100 x 10 mm / Dimensionen und Befestigung gemäß Geländerstatik AN |
| Abstand der / Handlaufkonsolen: | gemäß statisch-konstruktiven Anforderungen. |

Siehe folgende Plananlage:
-240409_SIM1_01_AR_5_DT_BT1.1_--_99002_--_F_Balkon,Geländer Übersicht
-241127_SIM1_01_AR_5_DT_BT1.3_--_99003_A_F_Balkon Grundriss, Geländer Übersicht
-240815_SIM1_01_AR_5_AN_BT1.3_AN3_320_A_F_Ansicht Süd

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
Einbauort: BT 1.3 / Balkone, 1.OG und 2. OG
Menge: 15,000 m

**1.3.20 Balkongeländer, Stabgeländer, feuerverzinkt, h=1,32 m (3.OG - 6.OG)**
*** wie Position 1.3.10
| Geländerhöhe: | 1,32 m (Höhe Füllstab) |
| --- | --- |
| Oberkante Geländer: | 1,12 m ü.OKFF |

Einbauort: BT 1.3 / Balkone, 3.OG - 6.OG
Menge: 29,000 m

**1.3.30 Eckausbildung im Geländerverlauf, Balkongeländer, 90°**
Ausbilden von rechtwinkligen Ecken im Verlauf des Geländers
der vorgeschriebenen Positionen. Ecken sauber auf Gehrung
gearbeitet und verschweißt. Sichtbare Schweißnähte durchlaufend
und glatt verschliffen, keine Raupenbildung.

Einbauort: BT 1.3 / Balkone, 3.OG - 6.OG
Menge: 1,000 Stk

**1.3.40 Dachterrassengeländer, Stabgeländer, Handlauf, feuerverzinkt, h=1,12 m**
Lieferung und Montage von Terrassengeländer als Stabgeländer mit
senkrechten Füllstäben, Stahlhandlauf nach innen abgeschrägt und
mit Füllstab (gem. Detail).

bestehend aus:

| Tragstab: | 50/8mm (Flachstahl) |
| --- | --- |
|  | Regelabstand; ca. 1000 mm |
| Ober- / Untergurt: | 50/8 mm (Flachstahl) |
|  | Abstand: ca. 500 mm |
| Füllstab: | 40/8mm (Flachstahl) |
|  | Abstand: <=120 mm |
| Geländerhöhe: | 1,12 m ü.OKFF |
| Oberflächen: | feuerverzinkt |
| Geneigte Verlängerung Handlauf: | Stahl-Handlauf und Stahl-Geländerstab, Ø 10mm, feuerverzinkt |
|  | Befestigungshöhe: 0,98m OKFF |
|  | Stahl-Handlauf feuerverzinkt ca. Ø 40mm / an Geländerschwert d= 8mm angeschweiß |

Die Befestigung des Geländers an den Attikas bzw. Stahlbetonbrüstungen
erfolgt durch die Anbringung druckfester Abstands- und Ausgleichsplatten
zwischen den Befestigungsplatten. Die Befestigung wird mit einer
Flachstahlplatte ausgeführt, die folgende Eigenschaften aufweist:

| Befestigungsgrund: | Stahlbeton |
| --- | --- |
| Dicke der Stahlplatte: | ca. 10 mm |
| Höhe der Stahlplatte: | ca. 80 mm |
| Breite der Stahlplatte: | ca. 100 mm |

Siehe folgende Plananlage:
-240620_SIM1_01_AR_5_DT_BT1.3_--_95405_--_P_Geländer, Anschluss Attika, Gründach 5.OG+6.OG, Dachterrasse
-240620_SIM1_01_AR_5_DT_BT1.3_--_95404_--_P_Attikaanschluss Dachterrasse, Hoch-_Tiefpunkt, Straßenseitig
-240815_SIM1_01_AR_5_AN_BT1.3_AN3_320_A_F_Ansicht Süd
-241030_SIM1_01_AR_5_AN_BT1.3_AN4_330_B_F_Ansicht Nord-West
-241030_SIM1_01_AR_5_AN_BT1.3_AN2_310_B_F_Ansicht Nord-Ost
-241030_SIM1_01_AR_5_AN_BT1.3_AN1_300_B_F_Ansicht Nord

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
Einbauort: BT 1.3 / 5.OG und 6.OG
Menge: 50,000 m

**1.3.50 Eckausbildung im Geländerverlauf, Terrassengeländer, > 90°**
Ausbilden von rechtwinkligen Ecken im Verlauf des Geländers
der vorgeschriebenen Positionen. Ecken sauber auf Gehrung
gearbeitet und verschweißt. Sichtbare Schweißnähte durchlaufend
und glatt verschliffen, keine Raupenbildung.

Einbauort: BT 1.3 / Dachterrasse
Menge: 4,000 Stk

**1.3.60 Geländer an Stahlbetonbrüstung, feuerverzinkt, h= 290 mm (1.OG - 3.OG) Loggien**
*** Bezugsbeschreibung
Lieferung und fachgerechter Einbau von Brüstungsgeländer,
gerade, in durchlaufender Konstruktion, an Stahlbetonbrüstungen
der Balkonen.

| Geländerhöhe: | 290 mm |
| --- | --- |
| Pfosten: | ca. 40/10mm (Flachstahl) |
|  | Regelabstand; ca. 840 mm |
| Ober-, Mittel- und Untergurt: | 40/10 mm (Flachstahl) |
| Oberkante Geländer: | 920 mm ü.OKFF |
| Oberflächen: | feuerverzinkt |
|  | sichtbare Schweißnähte durchlaufend und glatt verschliffen, / keine Raupenbildung |
| Befestigung: | Stahl-Konsole an der Innenseite der Betonbrüstung, / schallentkoppelt befestigt nach stat. Erfordernis, / Anzahl und Abstand der Konsolen gem. Statik. |

inkl. aller Befestigungsteile und sonstiger Nebenarbeiten.

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
Siehe folgende Plananlage:
-240815_SIM1_01_AR_5_SN_BT1.3_S4_230_B_F_Schnitt D

Einbauort: BT 1.3 / Loggien zu Bestand, 1.OG - 3. OG
Menge: 20,000 m

**1.3.70 Geländer an Stahlbetonbrüstung, feuerverzinkt, h= 490 mm (4.OG und 5.OG) Loggien**
*** wie Position 1.3.60
Geländerhöhe:  0,49 m

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
Siehe folgende Plananlage:
-240815_SIM1_01_AR_5_SN_BT1.3_S4_230_B_F_Schnitt D

Einbauort: BT 1.3 / Loggien zu Bestand, 4.OG und 5. OG
Menge: 10,000 m

#### Titel 1.4 Sichtschutz Balkone

**1.4.10 Sichtschutzwand, HPL-Platten/T-Stahl Profil, 2-teilig, b/h= ca. 2,30/1,96m**
Lieferung und fachgerechte Montage von Sichtschutzwänden
mit Rahmen aus T-Stahl Profil  ca. 100 x 100 x 10 mm.
Der Wandanschluss erfolgt verdeckt innerhalb des Rahmenprofils.
Die Befestigung erfolgt durch WDVS mit 3 Thermax-Ankern.
Der Anschluss an 2 Geländer wird über Winkelkonsolen mit
Gewindestangen M12 hergestellt.

| Tragkonstruktion: | Rahmen aus T-Stahl Profil ca. 100 x 100 x 10 mm |
| --- | --- |
| Trennwand: | einseitig aufgeschraubten, HPL-Platten, 10mm |
| Farbton HPL-Platte: | RAL, nach Bemusterung AG aus Herstellermusterkarte |
| Abmessungen: | bis ca. 2,30 x 1,96 m (B x H) |
| Oberfläche Tragkonstruktion: | feuerverzinkt |
| Abstand vom FFB: | mit ca. 5 cm Bodenluft |

Siehe folgende Plananlage:
-240815_SIM1_01_AR_5_DT_BT1.3_--_9928_A_F_Balkon Aufkantung seitlich, Sichtschutz

Einbauort: BT 1.3 / Balkone, 1.OG - 5. OG
Menge: 5,000 Stk

**1.4.20 Sichtschutzwand, HPL-Platten/Stahl, Quadratrohr, 2-teilig, b/h= ca. 2,30/2,10m**
*** Bedarfsposition ohne GB
Tragkonstruktion:  Rahmen aus Quadratrohr 50x5mm mit Plattenhaltern

Einbauort: BT 1.3 / Balkone, 1.OG - 5. OG
Menge: 1,000 Stk

#### Titel 1.5 Fahrradständer

**1.5.10 Fahrradbügel / Anlehnbügel, 80 x 80cm (LxH), innen**
Lieferung und Montage von Fahrradbügeln für den Innenbereich,
inklusive Befestigungs- und Verbindungsmitteln mit den folgenden
Spezifikationen:

| Material: | Flachstahl |
| --- | --- |
| Oberfläche: | feuerverzinkt |
| Bügelart: | Flachstahlbügel 50/10 mm |
| Länge: | ca. 80 cm |
| Höhe: | ca. 80 cm |
| Lichter Abstand: | ca. 80 cm |
| Befestigung: | Mit entsprechender / Anschlussplatte zum Aufdübeln |

Angebotenes Fabrikat: '..........................................' vom Bieter einzutragen

Einbauort: Bauteil 1.3 - UG Fahrradräume
Menge: 16,000 Stk

**1.5.20 Fahrrad-Anlehnbügel, Stahl, feuerverzinkt, stehend, Bodenmontage, Außen**
*** Bedarfsposition ohne GB
Lieferung und Montage eines Fahrradbügels für denAußenbereich ohne Kniegurt mit Fundamentherstellung, inklusiveerforderlicher Erdarbeiten und Abtransport des überschüssigen Bodens.

| Material: | Stahl, feuerverzinkt |
| --- | --- |
| Länge/ Höhe: | 1,00 x 1,20m |
| Durchmesser: | 30cm |
| Fundamenten: | aus Beton C 20/25 DIN EN 206-1 |
| OK Fundament: | 15 cm unter OK Belag |
| Tiefe: | 50cm auf 15 cm Schotter 0/32 |

Angebotenes Fabrikat: '..........................................' vom Bieter einzutragen

Einbauort: Außenanlage - Innenhof
Menge: 1,000 Stk

#### Titel 1.6 Dachaufbauten

**1.6.10 Attika-Überstieg**
Attika-Überstieg mit Stufen, Podest, Handlauf und 4 Betonplatten
liefern und fachgerecht aufstellen.

bestehend aus:

| Steigung 1: | 7 Stg, 200x250 mm |
| --- | --- |
| Podest: | gem. Detail |
| Steigung 2: | 3 Stg, 178x250 mm |
| Handlauf: | beidsetig |

Eigenschaften:

| Material: | Stahl, feuerverzinkt |
| --- | --- |
| Gitterrost: | 30x30 mm |
| Steigung2 | 3 Stg, 178x250 mm |
| Überstiegshöhe: | max. 1,40 m |
| Länge Überstieg: | ca. 3,90 m |
| Durchgangsbreite: | mind. 500 mm |
| Betonplatten: | 50 x 50 x 4,2 cm |

Besondere Hinweise:
Alle Materialien und Ausführungen sind in Abstimmung mit den baulichen Gegebenheiten,
den statischen Anforderungen und den bauaufsichtlichen Bestimmungen zu wählen.
Geltende Normen und Sicherheitsvorschriften sind zu beachten.

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
Schnitt: 241128_SIM1_01_AR_5_SN_BT1.3_S7_260_--_P_Schnitt a+b
Menge: 1,000 Stk

**1.6.20 Anstellleiter mit Fassadenbefestigung**
Anstellleiter mit Übersteighilfe liefern und fachgerecht montieren,
inkl. aller erforderlichen Befestigungen und Anschlüsse.

Länge Leiter: ca. 4,40m
Breite Leiter: ca. 0,45m
Material: Stahl, feuerverzinkt
Übersteighilfe: beidseitig ca. 1 m

Befestigung der Leitersicherung im WDVS: oben und unten direkt an
der Außenwand mittels ABS Ladd Wall, max. Auskragung 33 cm,
Wandplatte 27x7,5cm

Hinweis:
Die Leiter wird entgegen der Planung nur an der Wand befestigt!
Die Positionierung wird hingegen beibehalten.
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Schnitt: 241128_SIM1_01_AR_5_SN_BT1.3_S7_260_--_P_Schnitt a+b
Menge: 1,000 Stk

#### Titel 1.7 Sonstige Leistungen

**1.7.10 Abstellwinkel, Stahl, Aufzug, H: bis 150mm**
Lieferung und Einbau des Estrichabschlusswinkels an
Aufzugstüren, zur Aufnahme von Estrichbelägen.
Auf der Betondecke höhengerecht mit Dübeln montiert,
inklusive aller Befestigungsmittel sowie gegebenenfalls
erforderlicher Unterlegplatten zum Höhenausgleich.

| Material: | Stahl, feuerverzinkt |
| --- | --- |
| Profil: | Winkelstahl |
| Einzellängen: | l = ca. 1,20 m (7 Stk) |
| Schenkellängen: | für Fußbodenaufbau bis ca. 150 mm |

Siehe folgende Plananlage:
-240815_SIM1_01_AR_5_SN_BT1.3_S6_250_B_F_Schnitt F+G

Einbauort: BT 1.3 / Aufzug, EG - 6.OG
Menge: 9,000 m

**1.7.20 Abdeckung für Lichtschacht-1, Stahl, feuerverzinkt, 780x640mm (BxL), begehbar**
*** Bezugsbeschreibung
Lieferung und Einbau einer Stahlabdeckung mit Auflegerahmen (L-Profil)
für den Lichtschacht, als Gitterrost (Maschenweite ca. 30 x 30mm,
Tragstäbe ca. 25 x 2 mm), begehbar nach Belastungsklasse L.

| Material: | Stahl, feuerverzinkt |
| --- | --- |
| Abmessungen im Grundriss: | ca. 780 x 640 mm |
| Höhe/Materialstärke: | nach stat. Erfordernis |
| Belastungsklasse DIN EN 1433: | L, begehbar |
| Gitterrost: | M 30/30 mm |

Siehe folgende Plananlage:
-240924_SIM1_01_AR_5_GR_BT1.3_-1_110_--_F_Untergeschoss

Einbauort: BT 1.3, UG, HAR
Menge: 1,000 Stk

**1.7.30 Abdeckung für Lichtschacht-2, Stahl, feuerverzinkt, 1475x700mm (BxL), begehbar**
*** wie Position 1.7.20
Abmessungen im Grundriss:  ca. 1475 x 700 mm

Einbauort: BT 1.3, UG, Fahrradraum
Menge: 1,000 Stk

**1.7.40 Dachausstiegsleiter als 2-teilige Schiebeleiter, l=3,0 bis 5,0 m**
Dachausstiegsleiter als 2-teilige Schiebeleiter aus
Leichtmetall mit einschiebbarem Haltegriff, robuster
und dauerhaft stabiler Mehrfachverpressung.
Ausgestattet mit Steckhaken und Abhebesicherung,
lichter Weite von ca. 370 mm und einem Sprossenabstand von 300 mm.
Ausgezogene Länge: 3,0 bis 5,0 m. Inklusive Leiterträger
für die stehende Lagerung der 2-teiligen Schiebeleiter,
vorgerichtet für ein Vorhängeschloss.
Einhängevorrichtung siehe nachfolgend gesonderte Pos.!

Siehe folgende Plananlage:
-240815_SIM1_01_AR_5_SN_BT1.3_S6_250_B_F_Schnitt F+G

Leitfabrikat: Haca Sprossenleiter, Typ 8205 o. glw.
Angebotenes Fabrikat: '......................................' vom Bieter einzutragen

Einbauort: BT 1.3 / 6.OG TH
Menge: 1,000 Stk

**1.7.50 Einhängevorrichtung**
Zum Einhängen von Anlegeleitern mit Haken als Sicherung
der Leiter gegen Abrutschen, für Untergrund Stahlbeton.
Montieren an Leibung der Dachausstiegsöffnung.
Menge: 1,000 Stk

**1.7.60 Schlüsseltresor, Edelstahl, d=65mm**
Schlüssel-Sicherheitsbehälter für den nachträglichen,
bündigen Einbau im Außenbereich wie folgt liefern und montieren:

| Rohrtresor: | Schlüsselsafe gem. DIN 14675 als FSD Klasse 1 zur Aufnahme von mind. 3 Schlüsseln. |
| --- | --- |
| Material: | Zylinderrohr, Zylindergehäuse und Zylinderverschluss aus Edelstahl / mit Außenrosette aus Edelstahl |
| Länge: | ca. 125mm |
| Durchmesser: | ca. 65mm |
| Montage: | bündiges Einsetzen mit 2-Komponenten-Kleber oder Blitzzement |
|  | integriertes Spezialschloss mit Scheibenzuhaltung |

Einbauort: BT 1.3 / Durchfahrt - Außenwand
Menge: 1,000 Stk

**1.7.70 Demontage und Entsorgung des bauseitigen Schutzgeländers**
Demontage und Entsorgung des vorübergehenden
bauseitigen Schutzgeländers ohne Beschädigungen.
Menge: 35,000 m

#### Titel 1.8 Stundenlohnarbeiten

**1.8.10 Vorarbeiter, Stundenlohnarbeiten**
*** Bedarfsposition ohne GB
Für evtl. erforderliche Arbeiten, die nicht im Leistungsverzeichnis
erfasst sind und nur auf ausdrückliche Anweisung der
Bauleitung gegen Nachweis zur Ausführung kommen.

Berechnet für: Vorarbeiter
Menge: 1,000 h

**1.8.20 Facharbeiter, Stundenlohnarbeiten**
*** Bedarfsposition ohne GB
Für evtl. erforderliche Arbeiten, die nicht im Leistungsverzeichnis
erfasst sind und nur auf ausdrückliche Anweisung der
Bauleitung gegen Nachweis zur Ausführung kommen.

Berechnet für: Facharbeiter
Menge: 1,000 h

**1.8.30 Helfer, Stundenlohnarbeiten**
*** Bedarfsposition ohne GB
Für evtl. erforderliche Arbeiten, die nicht im Leistungsverzeichnis
erfasst sind und nur auf ausdrückliche Anweisung der
Bauleitung gegen Nachweis zur Ausführung kommen.

Berechnet für: Helfer
Menge: 1,000 h

**1.8.40 Zulage für Arbeiten an Wochenenden (Samstag + Sonntag)**
*** Bedarfsposition ohne GB
Zulage für Arbeiten an Wochenenden (Samstag + Sonntag).

Aufschlag pro Stunde Arbeitseinsatz (Vorarbeiter / Facharbeiter / Helfer)
Menge: 1,000 h
